# Haydnstr. 2 / Hindenburgdamm 57e
Angebotsaufforderung (GAEB DA XML 3.2, DA83)
Projekt: 17626
Währung: EUR
Nebenangebote zugelassen: ja
Erstellt mit: GXML Toolbox V3.3 R20230829, iTWO_64 V24.0.454, 17.01.2025

## 232 WD Fassade
Datum: 17.01.2025

### Titel 0 Vorbemerkungen

*Hinweis: Objekt: Hindenburgdamm 57e / Haydnstr. 2*
Bauvorhaben:  Hindenburgdamm 57e / Haydnstr. 2, 12203 Berlin
Mehrfamilienhaus,

Gewerke: Fassadendämmung, Balkonsanierung

Ein U-Wert der Außenwand von max. 0,20 W/(m²K) muss erreicht werden

Aufgrund der erschwerten Zugänglichkeit ist vor Angebotsabgabe zwingend eine Ortsbesichtigung durchzuführen!

Baubeginn: 01.02.2025
Bauende: 29.09.2025

*Hinweis: A) ALLGEMEINE VERTRAGSBEDINGUNGEN*
A) ALLGEMEINE VERTRAGSBEDINGUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VERTRAGSBEDINGUNGEN*
B)  ALLGEMEINE TECHNISCHE VERTRAGSBEDINGUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VERTRAGSBEDINGUNGEN*
C) TECHNISCHE VERTRAGSBEDINGUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

### Titel 1 Baustelleneinrichtung

**1.10 Einrichten der Baustelle**
Einrichten der Baustelle

Geräte, Werkzeuge und sonstige Betriebsmittel,
die zur vertragsgemäßen Erfüllung der Bauleistungen erforderlich sind, auf die Baustelle bringen, bereitstellen und soweit der Geräteeinsatz nicht gesondert berechnet wird, betriebsfertig aufstellen einschließlich der dafür notwendigen Arbeiten.
Baubüros, Unterkünfte, Werkstätten, Lagerschuppen
und dergleichen, soweit erforderlich, an- und abtransportieren, aufbauen und einrichten.

Kosten für Gebrauchsunterhaltung und Betreiben der Geräte, Anlagen und Einrichtungen werden nicht mit dieser Pauschale, sondern mit den Einheitspreisen der entsprechenden Teilleistung vergütet.
Menge: 1,000 psh

**1.20 Strom-/wasseranschluß herstellen, vorhalten und räumen**
*** Bedarfsposition ohne GB
Strom-/Wasseranschluss herstellen, vorhalten und räumen
Strom- und Wasseranschluss herstellen, für die Dauer der Bauarbeiten vorhalten und nach Beendigung der Arbeiten demontieren. Die Einrichtungen sind auch anderen Unternehmern zur Verfügung zu stellen.
Den Verbrauch durch geeignete Messeinrichtungen aufzeichnen und mit dem Auftraggeber abrechnen.
Menge: 1,000 psh

**1.30 Bewuchs fachgerecht beschneiden**
*** Bedarfsposition ohne GB
Bewuchs fachgerecht beschneiden

Fachgerechtes beschneiden des vorhandenen
Bewuchses im Bereich der Gerüststandflächen,
so dass eine ordnungsgemäße Gerüstmontage,
sowie die vertragsgemäße Nutzung der Gerüste
gewährleistet ist.

Niedrigwachsende Stauden und Koniferen sorgsam ausheben, seitlich lagern und nach Abschluss aller Arbeiten wieder einpflanzen.

Die Pflege während der Lagerung erfolgt bauseits.
Den Lagerplatz mit der Bauleitung abstimmen.
Menge: 1,000 psh

**1.40 Bauschutt-Container und Abfall-Container 7 m³**
Bauschutt-Container und Abfall-Container

An- und Abtransport, sowie vorhalten von mind. je einen befüllbaren Bauschutt-Container für auf der Baustelle anfallenden Bauschutt, sowie einen Abfall-Container
7 m³ für auf der Baustelle für anfallenden Abfall. Inklusive Kipp- und Deponiegebühren.
Menge: 14,000 m³

**1.50 Baustelle räumen**
Baustelle räumen

Baustelle von allen Geräten, Anlagen,
Einrichtungen und dergleichen räumen.
Benutzte Flächen und Wege entsprechend
dem ursprünglichen Zustand ordnungsgemäß
herrichten. Verunreinigungen beseitigen.
Menge: 1,000 psh

### Titel 2 vorbereitende Arbeiten

**2.10 Untergrund prüfen - tragfähiger Untergrund**
Untergrund prüfen - tragfähiger Untergrund - WDVS kleben

Untergrund prüfen, ob dieser fest, fett- und staubfrei ist und mindestens eine Abreißfestigkeit von
0,08 N/mm² aufweist sowie keine Risse, Löcher und Unebenheiten aufweist.
Die dauerhafte Verträglichkeit zwischen einer
eventuell vorhandene Beschichtung und dem Klebemörtel ist zu prüfen.
Mit dem Klebemörtel dürfen Unebenheiten bis maximal
1 cm/m ausgeglichen werden.
Menge: 1700,000 m²

**2.20 Schmutz und Staub entfernen**
Schmutz und Staub entfernen.

Reinigen des Untergrundes von Schmutz, Staub und losen Bestandteilen.
Menge: 1700,000 m²

**2.30 Putz abschlagen**
Abschlagen des nicht tragfähigen Altputzes mit einem geeigneten Werkzeug. Abgeschlagene Fläche entstauben.

Anfallendes Material wird Eigentum des AN und ist umweltgerecht gemäß den örtlich geltenden gesetzlichen Bestimmungen zu entsorgen.

Diese sind vor Beginn der Baumaßnahme bei den Städten und Gemeinden zu erfragen.
Bauteil: '....................................................'
Menge: 170,000 m²

**2.40 Putzhohlstellen abschlagen**
Den Untergrund auf Hohlstellen prüfen. Hohlliegende Putzstellen mit geeignetem Werkzeug abschlagen. Abgeschlagene Flächen entstauben.

Anfallendes Material wird Eigentum des AN und ist umweltgerecht gemäß den örtlich geltenden gesetzlichen Bestimmungen zu entsorgen.

Diese sind vor Beginn der Baumaßnahme bei den Städten und Gemeinden zu erfragen.
Bauteil: '....................................................'
Menge: 70,000 m²

**2.50 Gesimmsband abschlagen**
Abschlagen des gemauerten Gesimmsbandes mit einem geeigneten Werkzeug. Abgeschlagene Fläche entstauben.

Anfallendes Material wird Eigentum des AN und ist umweltgerecht gemäß den örtlich geltenden gesetzlichen Bestimmungen zu entsorgen.

Diese sind vor Beginn der Baumaßnahme bei den Städten und Gemeinden zu erfragen.
'....................................................'
Menge: 55,000 lfm

**2.60 Ausblühungen + Gesimmsband abbürsten**
Ausblühungen + Gesimsband abbürsten

Reinigen des Untergrundes: Ausblühungen durch Abbürsten entfernen.
Menge: 15,000 m²

**2.70 Ausgleichputz anbringen Schichtdicke ca.: 10 mm**
Ausgleichputz anbringen

Ausgleichputzes mit einem Kalkzementmörtel MG P II nach DIN 18550 liefern und auftragen.

Putz mindestens 14 Tage erhärten lassen.

Schichtdicke ca.: 10 mm
Produkt:*StoLevell Reno o. glw.
Menge: 85,000 m²

**2.80 Ausgleichputz - Mehrverbrauch - Zulage**
*** Bedarfsposition ohne GB
Ausgleichputz - Mehrverbrauch - Zulage

Ausgleichputzes wie vor, jedoch Schichtdicke über 10 mm, als Zulage.
Menge: 1,000 m²

**2.90 Putzhohlstellen beiputzen**
Einen Grundputz mit faserhaltigem, spritzbarem, mineralischem Leicht-Trockenmörtel (nach
DIN 18550 Teil 4) liefern und beiputzen der zuvor freigelegten Stellen.

Je nach gewünschter Oberbeschichtung den
Putzmörtel fein abreiben oder leicht aufrauen.
Menge: 70,000 m²

**2.100 Erstellung von 3 Farbentwürfen**
Erstellung von 3 Farbentwürfen

Die Entwürfe sind Digital und ausgedruckt in Papierform bereitzustellen.
Menge: 1,000 psh

**2.110 Verdübelung gemäß Nachweis nach DIN EN 1991-1-4**
*** Pauschalposition
Nachweis der Dübelmenge/m² gemäß Nachweis nach DIN EN 1991-1-4

Für einen Nachweis der Dübelmengen/m² ist eine Ausführungsplanung mit Ermittlung der statisch erforderlichen Dübelmenge in Abhängigkeit des Untergrundes und des aufzubringenden Wärmedämm-Verbundsystemes zu erstellen.
Menge: 1,000 psch

**2.120 Abschnüren der Fassade**
*** Pauschalposition
Abschnüren der Fassade als Vorleistung für die WDVS Arbeiten inkl Erstellung des Protokolls.
Menge: 1,000 psch

### Titel 3 Sockel

**3.10 Grundierung im Sockelbereich**
Grundierung (Haftgrund) aus zementverträglichem Dispersionsspachtel 1,0 : 1,0 Gew.-Teile mit Zement (CEM I oder CEM II A/LL oder CEM II B/LL) gemischt und ca. 10 % Wasser verdünnt liefern und auftragen.

Mit der Bürste auf ebenen, trockenen und sauberen Untergrund auftragen und trocknen lassen.
Produkt:*StoFlexyl o.glw
Menge: 100,000 m²

**3.20 EPS-Dämmplatte 035 PW m Sockelbereich kleben / StoLevell SW plus**
Sockel - Hartschaum EPS 035  PWmit wasserabdichtendem Kleber liefern und verkleben. Tragfähiger Untergrund.

Wärmedämmplatten aus expandiertem Polystyrol-Hartschaum EPS 035 nach DIN EN 13163, Anwendungstyp PW nach DIN V 4108-10, Bemessungswert der Wärmeleitfähigkeit 0,035 W/m*K, Brandklasse E nach DIN EN 13 501-1,
für Perimeterdämmung bauaufsichtlich zugelassen,
mit StoLevell SW plus Zement- Klebemörtel MG P III / CS IV nach DIN EN 998-1 mit integriertem Feuchteschutz, (Allgemeines bauaufsichtliches Prüfzeugnis P-1201/6333/18 MPA-BS) auf mineralischen oder bituminösen Bauwerksabdichtungen verkleben.
Die Sockeldämmung ist im Spritzwasserbereich (ca. 30 cm über Geländeoberkante) und auf die zu
dämmende Fläche im Erdreich, mindestens ca. 20 cm unter der späteren Geländeoberkante auszuführen.

Die Bauwerksabdichtung wird bauseits ausgeführt.

Plattendicke: 18cm

Produkt:*Sto-Levell SW plus o.glw
*Sto-Sockelplatte PS30SE WLG 035 stumpf o.glw
Menge: 100,000 m²

**3.30 Armierungputz und gefilzter Oberputz mit integriertem Feuchteschutz aufbringen - StoLevell SW plus**
Armierungputz und gefilzter Oberputz mit integriertem Feuchteschutz aufbringen - StoLevell SW plus

Mineralischen, wasserabweisenden Klebe- und Armiermörtel CS IV nach EN 998-1, mit integriertem Feuchteschutz (Allgemeines bauaufsichtliches Prüfzeugnis P-1201/6333/18 MPA-BS)
mind. 5 - 6 mm volldeckend auf die vorbereiteten Sockel-Dämmplatten auftragen
und alkalibeständiges Armiergewebe, Maschenweite mit ca. 165 g/m² Flächengewicht vollflächig im oberen Drittel des Armiermörtels einbetten. Stoßüberlappung mind. 100 mm.

Am Folgetag nochmals StoLevell SW plus 1-2 mm aufziehen und filzen. StoLevell SW plus bis max 20 cm unter der Geländeoberkante führen. Bei einer Gesamtschichtdicke vom StoLevell SW plus  (Armiermörtel und Oberputz) von mind. 7 mm ist kein zusätzlicher Feuchteschutz auszuführen.
Produkt:*Sto-Levell SW plus o.glw
  :*Sto-Glasfasergewebe F o.glw
Menge: 100,000 m²

**3.40 Siliconharz-Fassadenfarbe, erhöhte Filmkonservierung**
Echte Siliconharz-Fassadenfarbe, mit erhöhter Filmkonservierung gegen Algen und Pilze, besonders ergebnissicher, robust, als Zwischen- und Schlussbeschichtung liefern und auftragen.

Produkteigenschaften:
Echte Siliconharzfarbe (ca. 50 % des Gesamtbindemittelanteils) nach Norm FDT 30-808, sehr gut deckend, hoch wasserabweisend, geringe Verschmutzungsneigung, hoch [CO2]- und wasserdampfdurchlässig, spannungsarmes, gleichmäßiges Trocknungsverhalten.

Mit erhöhter verkapselter Filmkonservierung für eine verzögernde und vorbeugende Wirkung gegen Algen- und/oder Pilzbefall der Beschichtung.

Bauphysikalische Werte:
Hohe Wasserdampfdurchlässigkeit sd-Wert: 0 ,05 m Klasse V1 hoch, nach EN 7783-2

Hohe CO2-Durchlässigkeit Klasse C0 durchlässig, nach EN 1062-1

Niedrige Wasserdurchlässigkeit w24-Wert: 0,1 kg /(m²x h0,5) Klasse W3 niedrig, nach EN 1062-1
'....................................................'
Farbton: '....................................................'
nach StoColor System o. glw.
(begrenzteFarbtonauswahl,
Hellbezugswert > 20%,
bei StoTherm Classic >15%)
Farbtonklasse: '....................................................' (C1-C3)

Produkt:*StoColor Silco G o.glw.
Menge: 100,000 m²

**3.50 Zusätzlicher Feuchteschutz im Sockelbereich**
Zusätzlicher Feuchteschutz im Sockelbereich liefern und vollflächig streichen.

Die vom Kies berührte Putzfläche (von der Unterkante der Dämmplatte bis ca. 5 cm über die spätere Geländeoberkante) mit zementverträglichem Dispersionsspachtel 1,0 : 1,0 Gew.-Teile mit Zement (CEM I oder CEM II A/LL oder CEM II B/LL) gemischt und ca. 10 % Wasser verdünnt, (auf den Putz) streichen. Ggf. nach Erdanpassung auf dem Feuchteschutz den Farbanstrich ergänzen
Produkt:*StoFlexyl o. glw.
Menge: 100,000 m²

### Titel 4 WD - Fassade

**4.10 Universalgrundierung auf Acrylatbasis, siloxanvergütet**
Wässrige, siloxanvergütete, Universalgrundierung auf Acrylatbasis auf mineralische und organische Untergründe und Beschichtungen sowie abgewitterte, tragfähige Altbeschichtungen liefern und auftragen.

Grundierung darf keinen Film bilden.

Produkteigenschaften:
Oberflächenverfestigend, wasserabweisend, gutes Eindringvermögen, saugfähigkeitsregulierend, haftvermittelnd.
'....................................................'

Produkt:*Stoplex W o.glw.
Menge: 1700,000 m²

**4.20 Sto-Steinwolleplatte 2/A/H1 W4 verkleben - 18cm**
Sto-Steinwolleplatte 2/A/H1 W4 beidseitig vorbeschichtet, mit mineralischen Klebemörtel liefern und verkleben.

Wärmedämmplatten aus Steinwolle nach EN 13162, Anwendungstyp WAP-zh nach DIN 4108-10, beidseitig vorbeschichtet. Faserrichtung parallel zur Oberfläche, hohe Abreißfestigkeit ≥ 10,0  kN/m² für optimierte Dübelmengen, Bemessungswert der Wärmeleitfähigkeit 0,035 W/(m*K), Format 80 x 62,5 cm, nichtbrennbar nach DIN 4102, Euroklasse A1 nach EN 13501-1, den Herstellerrichtlinien entsprechend, mit einem mineralischen Klebemörtel kleben.

Platten im Verband planeben und press gestoßen verlegen. Offene Fugen mit Dämmstoff ausfüllen.

Inkl. Lieferung und Montage entsprechender Sockelabschlussschiene inkl. Tropfkante.

Zusätzliche Verdübelung gemäß separater Position.

Plattendicke: ‘18‘ cm

Produkt:*
*Sto-Steinwolleplatte 2/A/H1 W4 o. glw.
StoLevell Uni o. glw.
Sto-Sockelleiste Universal o. glw.
Menge: 1700,000 m²

**4.30 Vertiefte Montage Thermodübel II - Dübelversenkteller gelb**
Verdübelung der Mineralwolle-Dämmplatten mit bauaufsichtlich zugelassenen Thermodübeln für vertiefte Montage gemäß Fachverband WDVS WZ 1 u. 2 (Binnenland)

Zusätzliche Befestigung der Dämmplatten mit bauaufsichtlich zugelassenen Thermodübeln und gelben Dübelversektellern liefern und anbringen.
Tellerdurchmesser 60 mm, Bohrlochtiefe mind. 50 mm, Verankerungstiefe mind. 25 mm (bei Porenbeton: Bohrlochtiefe mind. 90 mm, Verankerungstiefe mind.
65 mm).

Verdübelungsbild entsprechend den Verarbeitungsrichtlinien / Zulassung.

Dübelteller mit speziellem Montageelement bei kontrollierter Tiefenbegrenzung ca. 15 mm versenken.

Rondell in die entstandene Vertiefung planeben einsetzen.
Wandbaustoff: '....................................................'
Dübel (Typ/Länge): '....................................................'
Verbrauch: 8 Dübel/m²
(WZ 1 und 2 Binnenland)
Produkt:*Sto-Dübelversenkteller gelb o. glw.
*Sto-Thermodübel II UEZ 8/60 o .glw.
*Sto-Thermodübel Rondell MW o. glw.
Menge: 1700,000 m²

**4.40 Mineralische Armierung mit Gewebe - LU**
Mineralischen Klebe- und Armierungsmörtel/ Unterputz mit alkalibeständigem Glasfasergewebe liefern und vollflächig als Armierungsschicht auftragen und eben abziehen.

Vergüteten, mineralischen Klebe- und Armierungsmörtel volldeckend auf Wärmedämmplatte auftragen, Glasfasergewebe eindrücken und planspachteln. Gewebestöße 10 cm überlappen.

Zusätzliche Diagonalarmierung an Ecken der Öffnungen und Eckkantenausbildungen gemäß separater Positionen.
Produkt:*Sto-Glasfasergewebe o.glw.
*StoLevell Duo Plus o.glw.
Menge: 1700,000 m²

**4.50 Diagonalarmierung - Pfeil**
Diagonalarmierung an Ecken von Öffnungen mineralischer Armierungsmörtel - Pfeil

Diagonalarmierung an Ecken von Gebäudeöffnungen
mineral. Armierungsmasse - Pfeil liefern und anbringen.

Armierungspfeil 40 x 33 cm aus Glasfasergewebe
als zusätzliche Verstärkung unter der normalen Armierung. Armierungsmörtel wie vor.

Produkt:*Sto-Armierungspfeil o.glw.
Menge: 1016,000 Stk

**4.60 Kantenschutz - Gewebewinkel Standard**
Kantenschutz - Gewebewinkel Standard

Kantenprofil aus Kunststoff mit Glasfasergewebe zur Eckausbildung bei Fassadendämmsystemen liefern und anbringen.

Vor der vollflächigen Armierung, Armierungsmörtel auftragen und Gewebewinkel einbetten. Flächenarmierungsgewebe bis zur Eckkante führen und
10 cm überlappen.

Schenkellänge: '....................................................' cm

Produkt:*Sto-Gewebewinkel Standard o.glw.
Menge: 1550,000 m

**4.70 Kantenschutz - Rolleckwinkel Ideal**
Kantenschutz -  Rolleckwinkel Ideal
Kantenschutz mit Eckwinkel aus Kunststoffprofil und Glasfasergewebe mit variablem Winkel (von der Rolle), liefern und anbringen.

Vor der vollflächigen Armierung, Armierungsmörtel auftragen und Gewebewinkel einbetten. Flächenarmierungsgewebe bis zur Eckkante führen (für eine Überlappung von mind. 10 cm).

Produkt:*Sto-Rolleckwinkel Ideal o.glw.
Menge: 44,000 m

**4.80 Anschlussfugen mit vollimprägniertem Dichtband, langsam expandierend**
Schlagregendichtes Abdichten der Anschlussfugen mit langsam expandierendem Fugendichtband aus vollimprägniertem Weichschaumstoff, schlagregendicht nach DIN 18542 BG1.

Fugendichtband liefern und an der Fugenflanke vorkleben. Dämmplatten press gegenstoßen. Armierungsschicht bis zum Fugenrand führen. Fugendichtband mit Schlussbeschichtung überdecken. Kellenschnitt herstellen.
Menge: 191,500 m

**4.90 Fenster-,Türanschluss/Anputzleiste Bravo S**
Anputzleiste als Anschluss für Fenster-, Tür- und sonstigen Bauteilen liefern und anbringen.

Ausbilden einer wind- und schlagregendichte, bewegungsfähige Systemanschlussfuge mit Anputzleiste, bestehend aus:
- Kunststoffleiste, selbstklebend
- integriertem, komprimiertem Fugendichtband
- Glasfasergewebestreifen (entsprechend der bauaufsichtl. System-Zulassung)
- Schutzlasche
- Putzanschlag

Schlagregendicht ≥ 600 Pa., entspricht Klasse A gemäß VPDM-Merkblatt.

Auswahlkriterien gemäß aktuellem Technischen Merkblatt beachten.

Aktivieren des integrierten Fugendichtbandes nach Fertigstellung der Putzarbeiten durch Entfernen der Schutzlasche.

Produkt:*Sto-Anputzleiste Bravo S o.glw.
Menge: 1400,000 m

**4.100 Tropfkantenprofil**
Kantenprofil aus Kunststoff mit integriertem Glasfasergewebe und zugehörigem Eckstück liefern und anbringen.

Ausbilden einer Tropfkante unter gedämmten Balkonunterseiten, Deckenauskragungen, Erkern, usw.
mit Tropfkantenprofil, bestehend aus Kunststoffwinkel und Glasfasergewebe.
- Profile miteinander verbinden (überklipsen)
- Tropfkantenprofil mit Armierungsmasse direkt auf die Dämmplatten ansetzen.
- Beide Glasfasergewebestreifen (entsprechend der bauausfsichtlichen System-Zulassung) in die Systemarmierung einbetten. Gewebestöße 10 cm überlappen.- Tropfkantenprofil-Eckstücke für Eckverbindungen benutzen.

Produkt:*Sto-Tropfkantenprofil o.glw.
*Sto-Tropfkantenprofil Eckstück o.glw.
Menge: 120,000 m

**4.110 Egalisationsspachtel für mineralischen Feinputz**
*** Bedarfsposition ohne GB
Egalisationsspachtelung für mineralischen Feinputz

Zweite Lage Armierungsmörtel (wie vor, jedoch ohne Gewebe) auf Armierungsschicht als Egalisationsspachtelung liefern und auftragen.

Produkt:*StoLevell Duo Plus o.glw.
Menge: 1,000 m²

**4.120 Wärmedämmung Laibungen**
Wärmedämmung, Armierungsschicht und Gewebe sowie Schlussbeschichtung mit Farbanstrich auf Laibungen von Öffnungen, Aussparungen und Nischen liefern und herstellen.

Dämmstoff, Kleber, Armierungsmasse, Gewebe, Schlussbeschichtung, Farbanstich: wie vor.
Laibungstiefe: bis '30' cm

Dämmstoffdicke '3' cm
Menge: 1400,000 m

**4.130 2. Lage -Armierungsschicht auf Laibungen**
Zusätzliche Armierungsschicht, ohne Gewebe, auf Laibungen von Öffnungen, Aussparungen und Nischen liefern und auftragen.

Als Egalisationsspachtelung für Feinputz bzw. bei Verdübelung durch das Gewebe - Dübelköpfe überspachteln.

Armierungsmasse wie vor, nur ohne Gewebe.
Laibungstiefe: bis '30' cm
Menge: 1400,000 m

**4.140 Putzgrund für mineralische und silikatische Folgebeschichtungen**
Voranstrich auf Dispersion-Basis für nachfolgende Sliconharz- und Slikat- und mineralische Beschitungen, auf schwach saugenden mineralischen Untergünden, liefern und auftragen.

Produkteigenschaften:
haftvermittelnd, pigmentiert, gefüllt, saugfähigkeitsegalisierend.
CO2- und wasserdampfdurchlässig,
organischer Anteil < 5%,
alkalibeständig,
Verlängert die offene Zeit bei der Putzverabeitung.
'....................................................'
Farbton: '....................................................'
nach StoColor System
(begrenzteFarbtonauswahl,
Hellbezugswert > 20%,
bei StoTherm Classic >15%)

Produkt:*StoPutzgrund o. glw.
Menge: 1700,000 m²

**4.150 Mineralischer Oberputz - neutral**
Mineralischer Oberputz nach DIN EN 998-1 - neutral, vergütet, manuell und maschinell verarbeitbar, auf alle mineralischen Untergründe als Schlussbeschichtung liefern, auftragen und strukturieren.

Produkteigenschaften:
Sehr hoch CO2- und wasserdampfdurchlässig, witterungsbeständig, hydrophobiert.

Getönt:
Mit einem farbtonegalisierenden Beschichtungsaufbau versehen gemäß separater Position.

Struktur: (Kratz-, Rillenputz)
Korngröße: '....................................................' mm (1,5; 2,0; 3,0)

Farbton: '....................................................'
nach StoColor System
(begrenzte Farbtonauswahl,
Hellbezugswert > 20%)

Produkt: *StoMiral o.glw.
Menge: 1700,000 m²

**4.160 Fassadenfarbe auf Silikat-Kieselsolbasis ohne bioziden Filmschutz / 2x**
Fassadenfarbe auf Silikat-Kieselsolbasis ohne bioziden Filmschutz außen auf mineralische und silikatische Untergründe, sowie zur Renovierung von organischen, nicht elastischen Untergründen, nicht geeignet für horizontale oder geneigte Flächen mir Bewitterung,
als Zwischen- und Schlussbeschichtung liefern und auftragen.

Produkteigenschaften:
Fassadenfarbe auf Silikat-Kieselsolbasis, Kombination aus Kieselsol und Wasserglas, A2-s1, d0 gemäß EN 13501-1, höchste Farbtonstabilität im Silikatbereich, strukturerhaltend, Glanzgrad nach EN 1062-1 G3 matt, sehr gut deckend, Hellbezugswertgrenze 15, wasserabweisend, Wasserdurchlässigkeitsrate w nach EN 1062 -3 0,10 kg/(m²*h0,5) W3 niedrig, Nassabriebbeständigkeit nach EN13300: Klasse 1, sehr hoch CO2- und wasserdampfdurchlässig, Diffusionsäquivalente Luftschichtdicke nach EN ISO 7783-2 sd = 0,01 m V1 hoch,  Wasserdampf-Diffusionsstromdichte V > 2000 g/(m²*d), ohne bioziden Filmschutz, nicht filmbildend, ohne Zusatz von Lösemitteln und Weichmachern

Farbton: '....................................................'
nach StoColor System begrenzte Farbtonauswahl
Produkt:*StoColor Solical o. glw.
Menge: 1700,000 m²

**4.170 Alternativ-Farbton Fassadenfarbe Zulage**
Alternativ-Farbton

Fassadenfarbe wie vor, jedoch

Farbton: '....................................................'
nach StoColor System begrenzte Farbtonauswahl

Farbtonklasse: '....................................................' (C1-C3)
Menge: 300,000 m²

**4.180 Zulage Rückschnitt in Laibungsdämmung für Fensterbänke**
Zulage Rückschnitt  in Laibungsdämmung für Fensterbänke
zur Einbringung der Bordprofile
Menge: 496,000 Stk

**4.190 Zulage Fensterbankausbildung**
Zulage Fensterbankausbildung
Ausbildung einer 2. Dichtebene als Dichtwanne

Im Brüstungsbereich Dämmung ausführen gemäß
separater Position.

Den Untergrund mit 5% Gefälle vorbereiten. Auf den so vorbereiteten Untergrund, selbstklebendes Glasfaser- gewebe aufbringen und mit zementverträglichem
Dispersionsspachtel 1,0 : 1,0 Gew.-Teile mit Zement
(CEM I oder CEM II A/LL oder CEM II B/LL) gemischt,
einspachteln (2 Schichten) zur Ausbildung von
Dichtwanne (ca. 3 cm hoch) und Brüstungskante.

Fensterbank in fertige Laibung einsetzen.

Produkt:*StoFlexyl o.glw.
*StoFlexyl Cement o.glw.
*StoGuard Mesh 25 cm o.glw.
*StoColl Fix o.glw.
*Sto-Turbofix Mini o.glw.
Menge: 295,000 m

### Titel 5 Fensterbänke

**5.10 Fensterbänke ausbauen**
Vohandene Fensterbänke  ausbauen, abtransportieren und
Fensterbankbereich säubern.

Anfallendes Material wird Eigentum des AN und ist
umweltgerecht gemäß den örtlich geltenden gesetzlichen
Bestimmungen zu entsorgen.

Diese sind vor Beginn der Baumaßnahme bei den Städten
und Gemeinden zu erfragen.
Menge: 248,000 Stk

**5.20 Fensterbankprofil**
Fensterbank-Grundprofil aus beschichtetem Aluminium mit
aufgesteckten Bordprofilen mit Dehnungskeder,
schlagregendicht bis 450 Pa (IFT-Prüfzeugnis
10538704/5, nicht hinterlüfteter Einbau) liefern und
montieren.

Vor der Bestellung sind die genauen Maße gemäß
Anleitung des Herstellers am Objekt zu prüfen.

Ausführung:
natur-eloxiert,

Anzahl: 248 Stk

Ausladung: 340 mm
(90,110,130,150,165,180,195,210,225,240,260,280,300,320
,340,360,380,400)

Länge: prüfen  m

Produkt:*StoFentra Fensterbankprofil
*Sto-Fensterbankband
oder gleichwertig
Menge: 295,000 m

**5.30 Bordprofil**
Bordprofile auf das Fensterbankprofil aufstecken.
Fugendichtband zwischen Fensterbank-Anschraubsteg und
Fensterrahmen anbringen. Hohlräume unter den
Fensterbänken sind mit Füllschaum auszuschäumen.
Fensterbankanker gemäß den Verarbeitungsrichtlinien des
Herstellers anbringen. Die Fensterbänke müssen
regendicht ohne Behinderung der Dehnung eingepasst
werden. Spezial-Bordprofile und soweit erforderlich
Überlängendehnprofil(e) sowie Systemanschlüsse
(Anschluss- und Dichtungsfugen) gemäß separater
Position.

Produkt:*StoFentra Bordprofil Uni
o. glw.
Menge: 496,000 Stk

**5.40 Zulage Anti-Dröhn-Belag**
*** Bedarfsposition ohne GB
Fentra Antidröhnbelag als vorbeugende Maßnahme zur
Geräuschminderung
(z.B. Regen) wird bereits werkseitig unter der
Fensterbank aufgebracht (falls mitbestellt).

Anzahl:
'....................................................'

]
'..........'

Produkt:*StoFentra Antidröhnbelag Profi oder
gleichwertig
Menge: 1,000 m

**5.50 Anschlussfuge an Bordprofil**
Schnell expandierendes Fugendichtband mit seitenflächig
imprägniertem Weichschaumstoff, schlagregendicht nach
DIN 18542 BG1, liefern und und Anschlussfuge zum
Bordprofil schlagregendicht herstellen.

Fugendichtband an der Fugenflanke vorkleben.
Dämmplatten press gegenstoßen. Armierungsschicht bis
zum Fugenrand führen. Fugendichtband mit
Schlussbeschichtung überdecken. Kellenschnitt
herstellen.

Fugendichtband Typ:
Produkt:*Sto-Fugendichtband 2D o. glw.
Menge: 295,000 m

### Titel 6 Instandsetzung Balkone

**6.10 Sondermüll-Container**
*** Bedarfsposition ohne GB
Sondermüll-Container

An- und Abtransport, vorhalten von mind.
je 1 befüllbarem Sondermüll-Container
auf der Baustelle für anfallenden
Sondermüll. Inkl. Kipp- und
Deponiegebühren.
Menge: 1,000 t

**6.20 Oberflächenzugfestigkeit prüfen**
Oberflächenzugfestigkeit prüfen

Prüfen der Oberflächenzugfestigkeit
gemäß DIN EN 1542:1999-07.
Die Ergebnisse sind zu protokollieren.
Die Meßprotokolle sind dem AG vorzulegen.
Menge: 22,000 Stk

**6.30 Rautiefe prüfen nach DAfStb 2001-10**
Rautiefe prüfen

Prüfen der Rautiefe  gemäß
DAfStb-Richtlinie "Schutz und
Instandsetzung von Betonbauteilen,
Ausgabe 10-2001, Teil 3"der vorbereiteten
Betonoberflächen.
Die Ergebnisse sind zu protokollieren.
Die Meßprotokolle sind dem AG vorzulegen.
Menge: 22,000 Stk

**6.40 Überprüfen der Höhenlage des Untergrundes**
Überprüfen der Höhenlage des Untergrundes

Überprüfen der Höhenlage des Untergrundes
mit Hilfe eines Nivelierinstruments ( Theodolit
oder Laser) im Rasterabstand von ca. 5 m;
Anfertigung eines schriftlichen Raumprotokolles
mit Dokumentation der ermittelten
Maßtoleranzen und der Höhenlage der
festgelegten Fußbodenkonstruktion mit Angabe
der zur Ausführung kommenden Materialien.
Menge: 75,000 m²

**6.50 Erfassen von Rissen**
*** Bedarfsposition ohne GB
Erfassen von Rissen

Erfassen von Rissen gemäß DAfStb-Richtlinie
"Schutz und Instandsetzung von Betonbauteilen,
Ausgabe 10-2001, Teil 3."
Die Ergebnisse sind zu protokollieren.
Die Meßprotokolle sind dem AG vorzulegen.
Menge: 1,000 m

**6.60 Prüfergebnisse**
*** Pauschalposition
Prüfergebnisse

Aufzeichnung und Zusammenstellung
der Prüfergebnisse als Gesamtprüfbericht
für den AG.
Menge: 1,000 psch

**6.70 Fotodokumentation**
*** Pauschalposition
Fotodokumentation

Erstellen einer Fotodokumentation mit
je 2 Bildern je Schadensaufnahme,
Format 9 x 13 cm.
Menge: 1,000 psch

**6.80 Baustellenordner**
*** Pauschalposition
Baustellenordner

Protokolle aller Prüfungen als Gesamtbericht
zusammenfassen, 1 Satz Bilder der Pos. ...
aufkleben, als Ordner zusammenfassen und
mit Schlußrechnung einreichen.
Menge: 1,000 psch

**6.90 Estrichbelag aufnehmen**
*** Bedarfsposition ohne GB
Estrichbelag aufnehmen

Aufnehmen von vorhandenem Estrichbelag einschließlich aller vorhandenen Altbeschichtungen
und eventuell darunterliegender bituminöser
Dichtbahn.
Auszubauende Schichtdicke bis .... cm.
Bitumen- und Kleberreste müssen ggf. restlos
vom Betonuntergrund entfernt werden

Abbruchgut geht in das Eigentum des AN über
und ist umweltgerecht nach den Bestimmungen
des Gesetzgebers zu entsorgen.
Menge: 10,000 m²

**6.100 Kanten stemmen bis 0,2 m Länge**
Kanten stemmen bis 0,2 m Länge

Abstemmen aller losen und geschädigten
Betonteile an markierten Flächen bis auf
festes Betongefüge.

Bauteil:

Ist-Betondruckfestigkeit:

Abgetragenes Material wird Eigentum des AN
und ist umweltgerecht nach den Bestimmungen
des Gesetzgebers zu entsorgen. Die örtlich geltenden
Imissionsschutzbestimmungen sind zu beachten.
Menge: 10,000 m

**6.110 Estrichflächen Hohlstellen entfernen**
Estrichflächen Hohlstellen entfernen

Estrichflächen auf Hohllagen untersuchen und diese
markieren.
Hohlliegende Stellen entfernen, Schichtdicke des
vorhandenen Estrichs ... cm.

Abbruchgut geht in das Eigentum des AN über
und ist umweltgerecht nach den Bestimmungen
des Gesetzgebers zu entsorgen.
Menge: 7,500 m²

**6.120 Fremdkörper entfernen**
*** Bedarfsposition ohne GB
Fremdkörper entfernen

Entfernen von störenden Fremdkörpern aus
den Betonteilen.( z.B. Bindedraht,
Nägel, Kunststoffteile, etc.)

Bauteil:

Ist-Betondruckfestigkeit:

Abgetragenes Material wird Eigentum des AN
und ist umweltgerecht nach den Bestimmungen
des Gesetzgebers zu entsorgen. Die örtlich geltenden
Imissionsschutzbestimmungen sind zu beachten.
Menge: 1,000 Stk

**6.130 Säubern von Altanstrichen**
Säubern von Altanstrichen

Entfernen von Verunreinigungen
und haftungsmindernden Substanzen
durch Heißwasserstrahlen.

Bauteil:

Anfallendes Wasser und abgetragenes Material
wird Eigentum des AN und ist umweltgerecht nach
den Bestimmungen des Gesetzgebers zu entsorgen.
Die örtlich geltenden Imissionsschutzbestimmungen
sind zu beachten.
Menge: 75,000 m²

**6.140 Untergrundvorbereitung Schleifen**
Untergrundvorbereitung Schleifen

Vorbereiten des Betonuntergrundes durch Schleifen
mit Diamantschleifteller, so dass dieser tragfähig ist.
Lunker und Poren sind zu öffnen. Anschließendes
Absaugen mit Industriestaubsauger.

Die Abreißfestigkeit muss im Mittel 1,5 N/mm²
betragen, der kleinste Einzelwert darf 1,0 N/mm²
nicht unterschreiten.

Das abgetragene Material wird Eigentum des AN
und ist umweltgerecht nach den Bestimmungen
des Gesetzgebers zu entsorgen. Die örtlich geltenden
Imissionsschutzbestimmungen sind zu beachten.
Menge: 75,000 m²

**6.150 Untergrundvorbereitung Rand- und Sockelbereiche**
Untergrundvorbereitung Sockelbereiche

Vorbereiten des Betonuntergrundes im
Sockelbereich auf eine Höhe von ... cm durch
Schleifen mit Diamantschleifteller, so dass dieser
tragfähig ist. Lunker und Poren sind zu öffnen.
Anschließendes Absaugen mit Industriestaubsauger.

Die Abreißfestigkeit muss im Mittel 1,5 N/mm²
betragen, der kleinste Einzelwert darf 1,0 N/mm²
nicht unterschreiten.

Das abgetragene Material wird Eigentum des AN
und ist umweltgerecht nach den Bestimmungen
des Gesetzgebers zu entsorgen. Die örtlich geltenden
Imissionsschutzbestimmungen sind zu beachten
Menge: 110,000 m

**6.160 Mehrabtrag**
*** Bedarfsposition ohne GB
wie vor, jedoch je weiteren Zentimeter
Abtrag. Ausführung auf Anweisung
der Bauleitung.
Menge: 1,000 m²

**6.170 Nachbearbeitung Reinigen vorbereiteter Flächen**
Nachbearbeitung Reinigen vorbereiteter Flächen

Entfernen von Verunreinigungen
auf dem vorbereiteten Betonuntergrund
durch Wasserstrahlen.

Bauteil:

Anfallendes Wasser und abgetragenes Material
wird Eigentum des AN und ist umweltgerecht nach
den Bestimmungen des Gesetzgebers zu entsorgen.
Die örtlich geltenden Imissionsschutzbestimmungen
sind zu beachten.
Menge: 75,000 m²

*Hinweis: Systembeschreibung*
Systembeschreibung

Das System besteht aus:
Grundierung StoPox 452 EP, feuchteverträglich,
zweilagig o.glw.
Beschichtung StoPur EB 200, kälteelastisch,
UV-beständig, einlagig o.glw.
StoChips, 1 mm oder StoChips 3 mm o.glw.
Versiegelung StoPur VR 100, transparent, mit Sto
Ballotini Ø 180 - 300 µm o.glw.

erfüllt die Anforderungen gemäß DIN 18531-5 in
Deutschland mit den folgenden Klassen: Nutzungsdauer
W3, Klimazonen M+S, Temperaturbeständigkeit TL 4, TH 4
Dekorative Oberfläche mit Mikroglaskugeln
Gleitreibungskoeffizient: µ = 0,52, ausreichende
Rutschhemmung auch bei Nässe, Reinigung
Große Farbtonvielfalt (RAL-Farbtonfächer und StoColor
System)

**6.180 Verbundestrich im Gefälle**
*** Bedarfsposition ohne GB
Verbundestrich im Gefälle

Herstellen eines Verbundestrichs mit = 1,5% Gefälle
gemäß Herstellerangaben.

Haftbrücke StoCrete TH 200: ca. 1,9 kg/m² o.glw.
Estrich StoCrete TG 104: ca. 2,0 kg/m²/mm o.glw.

Mittlere Schichtdicke: ... mm
Menge: 75,000 m²

**6.190 Fassadenanschluss**
Fassadenanschluss
Herstellen des Fassadenanschlusses mit Hohlkehle
r = 5 cm und dauerelastischer Fuge gemäss
Herstellerangaben.
StoPox Mörtel standfest: 1 kg/m o.glw.
StoHinterfüllprofil: Ø 1,5 cm x 1 m/m o. glw.
Fugenprimer StoSeal P 355: 0,01 l/m o. glw.
Fugendichtstoff StoSeal F 355: 0,25 l/m o. glw.
Farbton Fugendichtstoff: grau
Menge: 75,000 m

**6.200 Balkonablauf Loro-X GF**
Liefern, montieren und andichten neuer Balkonablauf LORO-X Balkonentwässerung Serie GF
LORO-X Direktablauf mit Anschlussrand rund senkrecht 250 mm für Flüssigkunststoff DN 70
LORO-X Balkondirektablauf, Serie GF mit Stützrand, Auslauf senkrecht, für Abdichtung mit Flüssigkunststoffen/Verbundabdichtungen, für Belag von 2 - 3 mm, nach DIN EN 1253 mit erhöhtem Qualitätsstandard, aus Stahl feuerverzinkt, mit langlebiger Beschichtung gemäß DIN EN ISO 2178 auf Basis einer 2K-Epoxid-Kombination, Farbton: Rotbraun, ohne Sieb, DN 70

EAN-Code: 4038088041581
ETIM Klasse: EC011398
Nennweite: DN 70
Nenn-Länge/Grad: 250

o.glw.
Menge: 22,000 Stk

**6.210 LORO-X Ringsieb aus Edelstahl rund DN 70**
LORO-X Ringsieb aus Edelstahl rund DN 70
LORO-Ringsieb für LORO-Balkondirektabläufe Serien G, GS, GF, I und IK, aus Edelstahl, mit Aussparung für Rohrdurchführung, DN 70 o.glw.
Menge: 22,000 Stk

**6.220 Grundierung feuchteverträglich, zweilagig**
Grundierung feuchteverträglich, zweilagig
Herstellen einer zweilagigen Grundierung  gemäß
Herstellerangaben inkl Ausgleichsspachtelung.

Grundierung  StoPox 452 EP:
StoPox 452 EP in zwei Lagen bis zur Porenfreiheit
auftragen.
Abstreuen der frischen zweiten Lage - gleichmässig,
Korn neben Korn - mit StoQuarz 0,3  0,8 mm

StoPox 425 EP: 0,3  0,5 kg/m² pro Lage
StoQuarz 0,3  0,8 mm: ca. 1,0 kg/m²

o.glw.
Menge: 75,000 m²

**6.230 PUR Balkonabdichtung nach EAD 030350-00-0402 (ehem. ETAG 005)**
PUR Balkonabdichtung nach EAD 030350-00-0402 (ehem.
ETAG 005)
Herstellen einer hoch rissüberbrückenden, farbigen PUR
Abdichtung mit Polyestervlies nach EAD 030350-00-0402
(ehem. ETAG 005) gemäß Herstellerangaben inklusive
aller erforderlichen Anschlüsse.

Angemischtes StoPur EB 200 vorlegen und StoDivers N
faltenfrei in die frische Abdichtung einlegen. Mit
angemischtem StoPur EB 200 einlaminieren.

StoPur EB 200: ca. 3,5 kg/m²

o. glw.
Menge: 75,000 m²

**6.240 PUR Balkonbeschichtung, elastisch, rissüberbrückend**
PUR Balkonbeschichtung, elastisch, rissüberbrückend
Herstellen einer hoch rissüberbrückenden, farbigen
Beschichtung  gemäß Herstellerangaben inklusive aller
erforderlichen Anschlüsse.

StoPur EB 200 in gewünschter Schichtdicke aufziehen und
mit Stachelwalze entlüften.

StoPur EB 200: ca. 1,6 kg/m²

Farbton Beschichtung: __________

o. glw.
Menge: 75,000 m²

**6.250 StoChips 1 mm, lose**
*** Wahlposition ZZ -1.-1
*** Bedarfsposition ohne GB
StoChips 1 mm, lose

StoChips 1 mm lose in die frische Beschichtung
einstreuen.

StoChips 1 mm: ca. 0,03 kg/m²

Farbton Chipsmischung: __________

o. glw.
Menge: 75,000 m²

**6.260 PUR Balkonversiegelung, transparent, glänzend**
*** Wahlposition ZZ -1.-1
*** Bedarfsposition ohne GB
PUR Balkonversiegelung, transparent, glänzend
Herstellen einer transparenten Versiegelung gemäß
Herstellerangaben inklusive aller erforderlichen
Anschlüsse.

Mischung aus StoPur VR 100 und Sto Ballotini Ø 180
300 µm scharf mit dem Flächenspachtel aufziehen und
einer groben Strukturwalze gleichmässig verteilen.

StoPur VR 100 mit 30 Gew.% Sto Ballotini Ø 180  300
µm: 0,2 kg/m²

Farbton: transparent

o. glw.
Menge: 75,000 m²

### Titel 7 Gewerkefremde Arbeiten

**7.10 Stahleinbauteile strahlen Sa 2½**
Stahleinbauteile strahlen

Stahleinbauteile strahlen, Reinheitsgrad Sa 2½
nach DIN EN ISO 12944, Teil 4.

Vorbereitungsverfahren nach Wahl des AN
Angebotenes Verfahren:

......................................................

Bauteil: Stahlträger Erker
Abgetragenes Material wird Eigentum des AN
und ist umweltgerecht nach den Bestimmungen
des Gesetzgebers zu entsorgen. Die örtlich geltenden Imissionsschutzbestimmungen sind zu beachten.
Menge: 1,000 Stk

**7.20 Grundierung 1. AG**
Grundierung 1. AG

Aufbringen einer Grundierung aus einem lösemittelhaltigen, pigmentierten, zinkphosphathaltigen, zweikomponentigen

Epoxidharz, StoPox ZNP o.glw. sandgelb auf den

vorbereiteten Untergrund.

Verbrauch: ca. 0,25 kg/m²
Menge: 1,000 m²

**7.30 Grundierung 2. AG**
Grundierung 2. AG

Aufbringen eines lösemittelhaltigen, pigmentierten, zinkphosphathaltigen, zweikomponentigen

Epoxidharzes, StoPox ZNP o.glw. rotbraun, auf die

grundierte Fläche.

Abstreuen mit feuergetrocknetem Quarzsand

wie StoQuarz o.glw. 0,1- 0,5 mm.

Verbrauch: ca. 0,25 kg/m²

Abstreukorn ca. 0,2 kg/m²
Menge: 1,000 m²

**7.40 Kunststoffwinkelprofil ca. 35x50mm**
*** Bedarfsposition ohne GB
Lieferung, zuschneiden und fachgerechtes montieren inklusive
Befestigungsmaterial, eines
Winkelprofils aus schlagzähem PVC,
Schenkellängen ca. 35 x 50 mm.
Die Befestigung erfolgt im Laibungsinnenseitenbereich
sauberen Putzabschluss an
Dachrandabdeckungen und Blechverkleidungen.Lieferung, zuschneiden und fachgerechtes montieren inklusive
Befestigungsmaterial, eines
Winkelprofils aus schlagzähem PVC,
Schenkellängen ca. 35 x 50 mm.
Die Befestigung erfolgt im Laibungsinnenseitenbereich
sauberen Putzabschluss an
Dachrandabdeckungen und Blechverkleidungen.
Menge: 100,000 m

### Titel 8 Regiearbeiten

**8.10 Bauleiter**
*** Bedarfsposition ohne GB
Stunde(n) für nicht erfasste Leistungen gegen besonderen Nachweis einschließlich aller Lohnnebenkosten."
Menge: 1,000 h

**8.20 Polier**
*** Bedarfsposition ohne GB
Stunde(n) für nicht erfasste Leistungen gegen besonderen Nachweis einschließlich aller Lohnnebenkosten."
Menge: 1,000 h

**8.30 Meister**
*** Bedarfsposition ohne GB
Stunde(n) für nicht erfasste Leistungen gegen besonderen Nachweis einschließlich aller Lohnnebenkosten."
Menge: 1,000 h

**8.40 Vorarbeiter**
*** Bedarfsposition ohne GB
Stunde(n) für nicht erfasste Leistungen gegen besonderen Nachweis einschließlich aller Lohnnebenkosten."
Menge: 1,000 h

**8.50 Facharbeiter**
*** Bedarfsposition ohne GB
Stunde(n) für nicht erfasste Leistungen gegen besonderen Nachweis einschließlich aller Lohnnebenkosten."
Menge: 1,000 h

**8.60 Baufachwerker**
*** Bedarfsposition ohne GB
Stunde(n) für nicht erfasste Leistungen gegen besonderen Nachweis einschließlich aller Lohnnebenkosten."
Menge: 1,000 h

**8.70 Bauwerker**
*** Bedarfsposition ohne GB
Stunde(n) für nicht erfasste Leistungen gegen besonderen Nachweis einschließlich aller Lohnnebenkosten."
Menge: 1,000 h
